# Ziegel U-Schalen für Ringanker / Ringbalken / Stürze
Leistungsbeschreibung (GAEB DA XML 3.2, DA81)
Projekt: HH
Währung: EUR
Erstellt mit: HH GAEB Generator, 10.03.2026

## 1 Ziegel U-Schalen für Ringanker / Ringbalken / Stürze

### Titel 01 Ziegel U-Schalen für Ringanker / Ringbalken / Stürze

**01.0001 Leichtziegel U-Schale 175 mm d = 175 mm; h = 238 mm; 6 DF (249/175/238 mm)**
Ziegel U-Schalen
Schalendicke d = 175 mm, h = 238 mm

Herstellen von Ringanker/Ringbalken/Stürze lot- und fluchtgerecht in allen Geschossen aus Ziegel U-Schalen.
Innerhalb der äußeren Ziegelschale ist eine mind. 60 mm starke Wärmedämmplatte WLG035 einzustellen.
Der Füllbeton muss mindestens die Qualität C20/25 haben.
Bewehrung nach statischem Nachweis unter gesonderter Position.

Rohdichteklasse  0,9 kg/dm3
Festigkeitsklasse  12

Hersteller:
Hörl & Hartmann Ziegeltechnik GmbH & Co. KG
Pellheimer Straße 17
85221 Dachau
Tel: 08131-555-0
Fax: 08131-555-1299
Menge: 0,000 m

**01.0002 Leichtziegel U-Schale 175 mm d = 240 mm; h = 238 mm; 8 DF (249/240/238 mm)**
Ziegel U-Schalen
Schalendicke d = 240 mm, h = 238 mm

Herstellen von Ringanker/Ringbalken/Stürze lot- und fluchtgerecht in allen Geschossen aus Ziegel U-Schalen.
Innerhalb der äußeren Ziegelschale ist eine mind. 60 mm starke Wärmedämmplatte WLG035 einzustellen.
Der Füllbeton muss mindestens die Qualität C20/25 haben.
Bewehrung nach statischem Nachweis unter gesonderter Position.

Rohdichteklasse  0,9 kg/dm3
Festigkeitsklasse  12

Hersteller:
Hörl & Hartmann Ziegeltechnik GmbH & Co. KG
Pellheimer Straße 17
85221 Dachau
Tel: 08131-555-0
Fax: 08131-555-1299
Menge: 0,000 m

**01.0003 Leichtziegel U-Schale 175 mm d = 300 mm; h = 238 mm; 10 DF (249/300/238 mm)**
Ziegel U-Schalen
Schalendicke d = 300 mm, h = 238 mm

Herstellen von Ringanker/Ringbalken/Stürze lot- und fluchtgerecht in allen Geschossen aus Ziegel U-Schalen.
Innerhalb der äußeren Ziegelschale ist eine mind. 60 mm starke Wärmedämmplatte WLG035 einzustellen.
Der Füllbeton muss mindestens die Qualität C20/25 haben.
Bewehrung nach statischem Nachweis unter gesonderter Position.

Rohdichteklasse  0,9 kg/dm3
Festigkeitsklasse  12

Hersteller:
Hörl & Hartmann Ziegeltechnik GmbH & Co. KG
Pellheimer Straße 17
85221 Dachau
Tel: 08131-555-0
Fax: 08131-555-1299
Menge: 0,000 m

**01.0004 Leichtziegel U-Schale 365 mm d = 365 mm; h = 238 mm; 12 DF (249/365/238 mm)**
Ziegel U-Schalen
Schalendicke d = 365 mm, h = 238 mm

Herstellen von Ringanker/Ringbalken/Stürze lot- und fluchtgerecht in allen Geschossen aus Ziegel U-Schalen.
Innerhalb der äußeren Ziegelschale ist eine mind. 60 mm starke Wärmedämmplatte WLG035 einzustellen.
Der Füllbeton muss mindestens die Qualität C20/25 haben.
Bewehrung nach statischem Nachweis unter gesonderter Position.

Rohdichteklasse  0,9 kg/dm3
Festigkeitsklasse  12

Hersteller:
Hörl & Hartmann Ziegeltechnik GmbH & Co. KG
Pellheimer Straße 17
85221 Dachau
Tel: 08131-555-0
Fax: 08131-555-1299
Menge: 0,000 m

**01.0005 Leichtziegel U-Schale 425 mm d = 425 mm; h = 238 mm; 14 DF (249/425/238 mm)**
Ziegel U-Schalen
Schalendicke d = 425 mm, h = 238 mm

Herstellen von Ringanker/Ringbalken/Stürze lot- und fluchtgerecht in allen Geschossen aus Ziegel U-Schalen.
Innerhalb der äußeren Ziegelschale ist eine mind. 60 mm starke Wärmedämmplatte WLG035 einzustellen.
Der Füllbeton muss mindestens die Qualität C20/25 haben.
Bewehrung nach statischem Nachweis unter gesonderter Position.

Rohdichteklasse  0,9 kg/dm3
Festigkeitsklasse  12

Hersteller:
Hörl & Hartmann Ziegeltechnik GmbH & Co. KG
Pellheimer Straße 17
85221 Dachau
Tel: 08131-555-0
Fax: 08131-555-1299
Menge: 0,000 m
